# Specification (GAEB 90, DA81)
Currency: EUR

## Bill of quantities
Date: 27.09.21

**1.0 GEZE Slimdrive SL RC 2**
Modular, compact automatic linear sliding door with
only 70 mm drive height, RC 2 tested in accordance
with DIN V ENV 1627 to 1630, TÜV type-tested in
accordance with DIN 18650, for leaf weights up to
120 kg per leaf

Integrated battery for emergency opening and closing
in the event of a power failure
Intelligent digital control (Category 2 in accordance
with DIN EN 954-1 and Performance Level "d" in
accordance with DIN EN ISO 13849-1):
- Self-learning
- Optimum convenience thanks to automatic adaptation
  of door behaviour to traffic
- Can be networked and integrated in building systems
  via CAN-bus
- Independent fault detection and protocol
- Adjustment options for all door movement parameters
- All functions integrated in one unit, no further
  modules necessary
Extremely quiet running direct current drive
Robust power supply with integrated all-pole main
switch and fuse
Static and dynamic power limitation in compliance
with DIN 18650, as well as static under 150 N in
accordance with ASR A1.7 (formerly BGR 232)
Automatic reversal when obstacles are detected

Drive dimensions (H x D): 70 x 189 mm
- Reinforced roller carriage version
- Additional mechanical protection in the upper
  horizontal area

Floor guide:
- Pointwise floor guide, made of anodised aluminium
  E6/EV1, can be installed on finished floor
- Reinforced supporting bracket near the floor guide
  as anti-leverage protection for the moving leaves

(  ) Mounting sub-structure for supporting angle for
  stable fixing on unfinished floor

Locking:
- Bi-stable electromechanical rod locking, invisibly
  integrated in the profile system, with manual
  emergency unlocking in the drive

(  ) Mounting sub-structure for floor plate for the
  rod locking mechanism for stable fixing on
  unfinished floor

Type of installation:
(  ) Wall installation
or
(  ) Installation on profile system

Construction dimensions (dimensions in unfinished
state):
Clear overall height LH:............... mm
Clear construction width LW:............... mm
Passage height PH:.............. mm (max. 3000 mm)
Passage clearance PC:............. mm (double-leaf 900
- 3000 mm)

Application range:
No. of leaves
(  ) double-leaf
(  ) with side parts

Fitting:
(  ) moving leaf with ISO or mono-safety glass
  fine-framed (up to 120 kg leaf weight):
  (  ) with ISO (safety glass P4A) <23.5 mm sealed
  on the internal and external moving leaf edge
  (  ) with VSG (safety glass P4A) <23.5 mm sealed
  on the internal and external moving leaf
  edge

Surface of the light alloy parts of the drive and the
moving leaves if appropriate:
(  ) anodised EV1

or
(  ) RAL ........

Wiring to be carried out on site according to the GEZE
cable diagram by an electrical contractor.

Installation, commissioning and instruction of the
operator as well as documentation handover in
compliance with DIN 18650 through plant fitters or
service partner.

In compliance with DIN 18650:
- Safety analysis must be carried out as a basis for
  planning and execution
- An inspection must be carried out at least 1 x year
  and after-sales service maintenance at least 1 x year

Note
The burglar-resistant function RC2 is only enabled in
"NIGHT" mode. In "NIGHT" mode the door does not
fulfil any escape route requirements. It is necessary
to ensure that there is nobody in the building or
that sufficient other emergency exits are available.
Quantity: 0.000 Stk

**1.1 Programme switches**
Operation

GEZE display programme switch in the AS 500 range for
setting the mode of operation as well as for
commissioning and parameterisation of the drive, with
function keys, 2x 7-segment display, alphanumerical
fault display, IP rating IP 40
Operating modes: permanently open, automatic, shop
closing, night-locking, off
( ) Surface-mounted ( ) Flush-mounted

or
GEZE key programme switch for setting the operating
mode, with control keys, LED dot display, coded error
display, IP rating IP 40, suitable for switch product
ranges with 55 x 55 mm switch insert
Operating modes: off, permanently open, automatic,
shop closing-time, night-locking
(  ) Surface-mounted  (  ) Flush-mounted

or
GEZE mechanical programme switch for setting the
operating mode, with rotary button, LED fault display,
IP rating IP 40, suitable for switch programmes with
55 x 55 mm switch insert
Operating modes: off, permanently open, automatic,
shop closing-time, night-locking
(  ) Surface-mounted  (  ) Flush-mounted

or
GEZE mechanical programme switch for setting the
operating mode, with key, LED fault display, IP rating
IP 40, suitable for switch programmes with 55 x 55 mm
switch insert
Operating modes: off, permanently open, automatic,
shop closing-time, night-locking
(  ) Surface-mounted  (  ) Flush-mounted
Quantity: 0.000 Stk

**1.2 Key switch**
Operation (optional position)

GEZE key switch to "lock" the programme switch to
prevent unauthorised changing of the operating mode,
IP rating IP 40
(  ) Surface-mounted  (  ) Flush-mounted
Quantity: 0.000 Stk

**1.3 Combined detector**
Activation and protection

GEZE combined detector with direction-sensing radar
movement detector for activation and 3D light curtain
for protection of the closing section in accordance
with DIN 18650 / EN 16005, protection rating IP 54
( ) Interior combined detector
( ) Exterior combined detector

Accessories:
( ) Exterior: weather hood to protect the sensor from
the interference of rain
( ) Ceiling installation bracket
( ) Ceiling installation kit for integrating the light
curtain in the ceiling
Quantity: 0.000 Stk

**1.4 Active infrared light curtain**
Protection (optional position)

GEZE active infrared light curtain with self-monitored
double 3D light curtain for safeguarding the closing
section to DIN 18650, IP rating  IP 54
(  ) outside  (  ) inside
Quantity: 0.000 Stk

**1.5 Radar movement detector**
Activation (optional position)

GEZE radar movement detector with direction detection
and cross-traffic fade-out for activation to DIN
18650, IP rating IP 54
(  ) outside  (  ) inside
Quantity: 0.000 Stk

**1.6 GEZE switches and push buttons**
Activation (optional position)

GEZE elbow switch, plastic, IP rating IP 30
Dimensions: 90 x 180 x 23 mm
( ) white  ( ) stainless steel
( ) optional transmitting module
( ) Surface-mounted  ( ) Rear panel for attaching the
elbow switch to glass (in connection with the
transmitting module)

or
GEZE elbow switch, LS990, IP rating IP 30
Dimensions: 81 x 223 x 51 mm
( ) white  ( ) stainless steel
( ) optional transmitting module
( ) Surface-mounted ( ) Flush-mounted

or
GEZE elbow switch, stainless steel, IP rating IP 65
Dimensions: 72 x 250 x 17 mm
( ) Surface-mounted

or
GEZE non-contact proximity switch (radar)
Plastic with antimicrobial surface, IP rating IP65,
multi-colour LED feedback, adjustable acoustic
feedback. Additional input to actively change the LED
colour.
Dimensions: 80 x 80  mm
( ) Flush mounting 12 mm deep
( ) Surface mounting 21 mm deep
( ) Variant for WC

or
GEZE LED sensor push button, plastic,
IP rating IP 69K round, diameter: 100 mm
( ) Flush-mounted
( ) Surface-mounted: mounting ring flat 4 mm
( ) Surface-mounted: mounting ring high 20 mm

or
GEZE LED sensor push button, glass, IP rating IP 69K
round, diameter: 100 mm
( ) Flush-mounted
( ) Surface-mounted: mounting ring flat 4 mm
( ) Surface-mounted: mounting ring high 20 mm

or
GEZE LED sensor foot switch, glass, IP rating IP69K
Dimensions: 100 x 100 x 3 mm
( ) flush-mounting
( ) vertically adjustable installation base for
  depths of up to 215 mm from the unfinished floor
Quantity: 0.000 Stk

**1.7 Wireless programme**
Activation (optional position)

GEZE wireless programme with secure rolling code
encryption for wireless activation of the drive
(approx. 30 m range in the building).

Transmitter:
(  ) Wireless transmitter with 1 key, IP rating
  IP 54 and wall fixing
(  ) Wireless transmitter with 2 keys, IP rating
  IP 54 and wall fixing
(  ) Wireless transmitter with 4 keys, IP rating
  IP 54 and wall fixing
(  ) Transmitting module for optional integration in
  GEZE elbow switches

Receiver:
(  ) Receiving module with 2 outputs, 24 V, pulse
  mode or pulse and permanent mode for installation
  in the drive or in a flush-mounted box with
  IP rating IP 20
Quantity: 0.000 Stk

**1.8 GEZE GCER 300, 1-door SET**
Activation (optional position)

GEZE GCER 300, 1-door SET

Access control solution with RFID reader and PIN
keypad in stand-alone operation for controlling one
door (can be extended to 2 doors). RFID frequency
13.56 MHz. Authorisation is granted through master
ID cards in combination with PIN keyboard directly at
the reader. Up to 200 persons/ID cards can be
authorised.
If individual ID cards are lost or become faulty,
they can simply be deleted from the system (selective
deletion). Two authorisation types for short-time
release or continuous release (office function).
Configurable door release time. Variable PIN length.
Communication between reader and control unit takes
place by encrypted data transfer. Functions such as
interlocking door system or dementia adjustable.
Release buttons can be connected.

Set comprising:
1 pc. GEZE GCER 300 I/O Box (ID no. 185707)
1 pc. GEZE GCVR 300 T, RFID reader flush-mounted
(ID no. 185708)
2 pc. GEZE GCER 300 system card master
(ID no. 185713)
10 pc. GEZE RFID ID card (ID no. 185711)

Optional
GEZE GCVR Touch 300 T, RFID reader flush-mounted
(ID no. 187108)
GEZE RFID key fob (ID no. 185712)
GEZE GCER AP surface-mounted frame (Id. no. 130024)

or
GEZE GCER 300 Light, 1-door SET

Access control solution with RFID reader and PIN
keyboard in stand-alone operation with a relay output
for controlling one door located in the secured inner
area. RFID frequency 13.56 MHz. Authorisation is
granted through master ID cards in combination with
PIN keyboard directly at the reader. Up to 200
persons/ID cards can be authorised for short-time
release. If individual ID cards are lost or become
faulty, they can simply be deleted from the system
(selective deletion). Configurable door release time.
Variable PIN length. Communication takes place via
encrypted data transfer.

Set comprising:
1 pc. GEZE GCER 300 Light, RFID reader flush-mounted
(ID no. 185710)
1 pc. GEZE GCER 300 system card master
(ID no. 185713)
10 pc. GEZE RFID ID card (ID no. 185711)

Optional
GEZE RFID key fob (ID no. 185712)
GEZE GCER AP surface-mounted frame (ID no. 130024)

Accessories for GCER 300 / GCER 300 Light
Plug-in power supply NT 1.0 A - 24 V DC (optional)
Primary:  230 V AC, 50 Hz
Secondary: 24 V DC (+/- 5 %) / 1 A
(ID no. 130025)

Power supply NT 1.1 A - 24 V DC flush-mounted
(optional)
For installation in deep standard flush-mounted boxes
Primary:  230 V AC, 50 Hz
Secondary: 24 V DC / 1.1 A
(ID no. 151426)

Power supply NT 1.5 A - 24 V DC HA (optional)
For installation on top hat rails
Primary: 230 V AC, 50 Hz
Secondary: 21.6 - 26.4 V DC / 1.5 A
(ID no. 151425)
Quantity: 0.000 Stk

**1.9 Key switch with switch function**
Activation (optional position)

GEZE key switch outside (IP rating IP 54) with or
without profile half cylinder and switch function
(  ) Surface-mounted  (  ) Flush-mounted
Quantity: 0.000 Stk

**2.0 Key switch with hold-open function**
Activation (optional position)

GEZE key switch outside (IP rating IP 54) with or
without profile half cylinder and hold-open function
for the fire service
(  ) Flush-mounted
Quantity: 0.000 Stk

**2.1 Key push button outside**
Activation (optional position)

GEZE key switch outside (IP rating IP 54),
prepared for on site profile half cylinder of closing
system and 1 push button switch with key symbol for
opening from the inside. On contact, the system opens
from its locked position once outwards and inwards,
and locks again after the leaf has reached the closed
position.
Quantity: 0.000 Stk

**2.2 Additional pushbutton**
Activation (optional position)

GEZE additional pushbutton for limited opening width
Quantity: 0.000 Stk

**2.3 Safety leaf**
Safeguarding

GEZE safety leaf for protecting against shearing and
nipping spots in accordance with DIN 18650 with
post-rail structures (depending on the offset between
post surface and facade glassing) behind the moving
leaf, leaf made of 10 mm ESG incl. fitting

alternatively:
(  ) sensor-controlled side panel protection using 3D
  light curtain
Quantity: 0.000 Stk

**2.4 Safety photoelectric barrier**
Protection (optional position)

GEZE safety photoelectric barrier with 2 transmitters
and 2 radio receivers for protecting the opening
width, IP rating IP 65 (according to DIN 18650 only
permissible if a radar movement detector is used on
both sides, door leaf power is limited by a power
limitation system and not for people in need of
special protection)
Quantity: 0.000 Stk

**2.5 Emergency stop switch with glass pane**
Protection (optional position)

GEZE emergency stop switch with glass pane and
lighting for switching off the mains voltage, IP
rating IP 20

An emergency command device (emergency stop switch) is
not essential in accordance with DIN 18650.

(  ) Surface-mounted  (  ) Flush-mounted
Quantity: 0.000 Stk

**2.6 Emergency stop switch with illuminated mushroom button**
Protection (optional position)

GEZE emergency stop switch with illuminated mushroom
button for emergency opening or emergency unlocking,
IP rating IP 40

An emergency command device (emergency stop switch) is
not essential in accordance with DIN 18650.

(  ) Surface-mounted  (  ) Flush-mounted
Quantity: 0.000 Stk

**2.7 Service maintenance - compact package**
Maintenance and testing (option)

Service package for maintenance and inspection in
accordance with EN 16005, DIN 18650 Part 2 and ASR
A1.7 as well as according to manufacturer's
specification with the following performance features:

- One maintenance per contract year
- Free provision and updating of the test documents
- Attachment of the inspection sticker
- Fault diagnosis and repair jobs during the contract
  period will be carried out at reduced hourly rates
- Service technicians will be deployed within 24 hours
  of the message being received from Monday - Friday
  between 7 am and 5 pm without surcharges
- Personal availability at the help desk 24 hours a
  day, 365 days a year
- Contract run time: 2 years

e.g. GEZE compact service package
Quantity: 0.000 Stk

**2.8 Service maintenance - comfort package**
Service maintenance (optional position)

Comfort service package for maintenance in accordance
with EN 16005, DIN 18650 Part 2 and ASR A1.7 as well
as according to manufacturer's specification with the
following performance features:

- Extension of the warranty to 36 months (condition:
  the maintenance contract is concluded 3 months after
  the commissioning date at the latest)
- One maintenance per contract year
- Free provision and updating of the test documents
- Attachment of the inspection sticker
- No separate charging for services and travel costs
  during the warranty period
- No separate charging for consumables up to EUR 25
  per maintenance
- No separate charging for working hours when spare
  parts are replaced during the maintenance
- Personal availability at the help desk 24 hours a
  day, 365 days a year
- Contract run time: 3 years
Quantity: 0.000 Stk

**2.9 Service maintenance - exclusive package**
Service maintenance (optional position)

Exclusive service package for servicing, maintenance
in accordance with DIN 18650 Part 2 and ASR A1.7 as
well as according to manufacturer's specification with
the following performance features:

- Extension of the warranty to 60 months (condition:
  the maintenance contract is concluded 3 months after
  the commissioning date at the latest)
- One maintenance per contract year
- Free provision and updating of the test documents
- Attachment of the inspection sticker
- Complete repair: no separate charging for repairs
  (parts and working hours) and travel costs during
  the contract run time
- Online access for the client to the project and
  system data at the contractor's
- Personal availability at the help desk 24 hours a
  day, 365 days a year
- Contract run time: 5 years
Quantity: 0.000 Stk

VAT %: 19.00
